# Modernisierung Berliner Straße
Angebotsaufforderung (GAEB DA XML 3.1, DA83)
Projekt: 2025-02
Währung: EUR
Nebenangebote zugelassen: ja
Vergabeart: Öffentliche Ausschreibung
Eröffnung: 03.09.2019 14:00:00
Ende der Zuschlagsfrist: 02.10.2019
Auftraggeber: Stadtverwaltung Schwedt/Oder FB 4, Hoch- u. Tiefbau, Stadt- u. Ortsteilpflege, Dr.-Theodor-Neubauer-Strasse 12, 16303 Schwedt/Oder, Deutschland, Ansprechpartner Frau Richter, Telefon 03332 446-326, Fax 03332-446-243, E-Mail urichter@schwedt.de; Vergabenummer: E 13/19
Erstellt mit: GXML Toolbox V3.3 R20230829, iTWO_64 V26.0.374, 25.03.2026

## 1 Marchlewski-Ring (Sanitätshaus Fuchs) - Vierradener Straße
Datum: 25.03.2026

### Bereich 0 Bautechnische Erläuterungen

#### Abschnitt 0.1 Baubeschreibung

**Ausführungsbeschreibung 1**
*1. Allgemeine Beschreibung der Leistung*
1.1 Auszuführende Leistungen
Das Bauvorhaben Deckenerneuerung Berliner Straße befindet sich im Stadtgebiet von Schwedt/Oder. Der Straßenabschnitt beginnt an der Berliner Straße10 in Höhe "Sanitätshaus Fuchs GmbH" und endet an der Einmündung Vierradener Straße. Die Länge der Baustrecke
beträgt 570 m, die Breite 5,40 m.
Im Rahmen dieser Maßnahme soll die vorhandene Asphaltdeckschicht (mit partiellem Austausch der Binderschicht) abgefräst und durch eine neue Asphaltdecke ersetzt werden. Eine eingehende Zustandserfassung hat ergeben, dass die Schäden auf die oberste Asphaltschicht begrenzt sind. Viele altersbedingte Rissbildungen und Ausmergelungen in der Deckschicht begünstigen das Eindringen von Niederschlagswasser in die unteren Tragschichten und führen langfristig zu Substanzschäden durch Frost-Tau-Wechsel. Darunter liegende Asphalt-Binder- und Tragschichten würden durch diesen Frost-Tau-Wechsel zerstört. Der darunterliegende Straßenaufbau (Tragschichten und Frostschutzschicht) befindet sich derzeit in einem tragfähigen und standsicheren Zustand.
  Die Entwässerung erfolgt über die beidseitige Gosse in vorhandene Straßenabläufe und den Regenwasserkanälen.
  Das vorhandene Gefälle der Fahrbahn wird für die neue Decke übernommen.
  Darüber hinaus sind die Reinigung und Neuverfugung von
  ca. 850 m² sowieMosaikpflaster sowie 1.835 m² Kleinpflasterflächen vorgesehen.

Hauptpositionen
- 3.400 m² Aphalt fräsen
- 3.400 m² AC 11 DS einbauen
- 1.200 m bit. Fugen herstellen (beidseitig entlang d. Gosse)
- 850 m² Mosaikpflaster: altes Fugenmaterial ausbauen und
  neu verfugen
- 1.835 m² Kleinpflaster: altes Fugenmaterial ausbauen und
  neu verfugen
- 1.200 m 2-reihige Gosse: altes Fugenmaterial ausbauen
  und neu verfugen
- 1 Stck. Markierung Fußgängerüberweg

1.2 Maßnahmen zur Steigerung der Asphalteinbauqualität
Die Anlieferung des Asphaltmischgutes zur Baustelle muss mit thermoisolierten Transportfahrzeuge erfolgen.
Anforderung an die Transportfahrzeuge für Asphaltmischgut
Um eine ausreichende Thermoisolation der Transportmulden sicherzustellen, muss der Wand-/Bodenaufbau inkl. des verwendeten Dämmmaterials mindestens einen Wärmedurchlasswiderstand (R-Wert) ≥ 1,65 m²K/W (bei 20°C) aufweisen (dies gilt auch im Bereich von konstruktionsbedingten Holmen oder Versteifungselementen der Außenwände, die zu vermeidende Wärmebrücken darstellen). Das verwendete Dämmmaterial muss eine langfristige Temperaturbeständigkeit bis 200°C aufweisen. Der Nachweis des erreichten Wärmedurchlasswiderstands erfolgt auf Grundlage eines Herstellerzertifikates seitens des Muldenherstellers, in dem der erreichte Wärmedurchlasswiderstand des Wandaufbaus dokumentiert wird.
Der Asphaltmischguttransport mit Fahrzeugen bis Baujahr 2016 (Bestandsfahrzeuge) erfolgt in Transportmulden mit thermoisolierten Seitenflächen (inkl. Stirn- und Rückwand) sowie mit thermoisolierter, wasserdichten und auf dem Muldenrand aufliegenden Abdeckeinrichtung (z. B. Silikon-/Polyurethan-Basis oder gleichwertig bzw. klappbare Abdeckung). Bei Fahrzeugen ab dem Baujahr 2016 muss zusätzlich eine Thermoisolation des Muldenbodens vorhanden sein. Mögliche alternative Vorgehensweisen zum Nachweis der ausreichenden Asphaltmischguttemperatur können gleichwertig angewendet werden.
Zur Übergabe des Asphaltmischgutes  in den Fertiger ist ein Beschicker einzusetzen, wenn nicht örtliche Randbedingungen dies unmöglich machen. Auf Nebenflächen ist ein Beschickereinsatz nicht notwendig.
Einbaubreiten und Einbaubahnen
Der Einbau der Decke ist in einer Einbaubahn über die gesamte Breite auszuführen - ohne Mittelnaht.
Ist es aus technologischen oder maschinentechnischen Gründen nicht möglich die vollständige Einbaubreite in einer Einbaubahn herzustellen, ist  beim Asphalteinbau „heiß“ an „kalt“ die Längsnaht in der Decke als Längsfuge auszubilden. Dies hat in Abweichung zur ZTV Asphalt-StB 07/13, Abschnitt 3.3.2 für die Deckschicht wie folgt zu erfolgen:
Senkrechter Rückschnitt mit Fugenschneidegerät der Deckschicht der ersten Einbaubahn in einem Arbeitsschritt  reinigen und ansprühen der geschnittenen Seitenfläche mit Straßenbaubitumen oder Polymermodifiziertem Bitumen.
Nach dem Einbau der  zweiten Einbaubahn „heiß an kalt“ ist die Längsnaht in der Asphaltdeckschicht als Fuge aufzuweiten und zu säubern. Die Fugenspalttiefe hat der Dicke der Asphaltdeckschicht zu entsprechen, die Fugenspaltbreite soll 10 mm betragen. Die Fugenfüllung ist mit heiß verarbeitbarer Fugenmasse Typ N 2 herzustellen.
Alle damit verbundenen Aufwendungen sind in die Einheitspreise einzurechnen. Die Verwertung der Ausbaustoffe von Rückschnitt und Fuge erfolgt nach Wahl des AN.
*2. Angaben zur Baustelle*
2. Angaben zur Baustelle
2.1 Lage der Baustelle
Die Baustelle befindet sich im Stadtgebiet von Schwedt,
Landkreis Uckermark.
2.2 Vorhandene öffentliche Verkehrswege
Das Baulos ist mit dem öffentlichen Straßennetz
verbunden.
2.3 Zugänge, Zufahrten
Die Baustelle ist über das öffentliche Straßennetz zu
erreichen.
Vom Auftraggeber werden keine besonderen Zugänge und
Zufahrten zur Baustelle zur Verfügung gestellt. Die
Beschaffung und Herrichtung von Zufahrtsmöglichkeiten
zur Baustelle ist Sache des Auftragnehmers, ebenso wie
die laufende Reinigung und Wiederinstandsetzung aller
als Zufahrt benutzten Straßen und Wege.
2.4 Anschlußmöglichkeiten an Ver- und
Entsorgungsleitungen
Vom Auftraggeber können keine Anschlussmöglichkeiten an
Ver- und Entsorgungsleitungen zur Verfügung gestellt
werden. Die Ver- und Entsorgung der Baustelle ist Sache
des AN.
2.5 Lager- und Arbeitsplätze
Lager- und Arbeitsplätze sowie Flächen für die
Baustelleneinrichtung werden vom AG nicht zur Verfügung
gestellt.
*3. Angaben zur Ausführung*
3.1 Verkehrsführung, Verkehrssicherung
Die Baudurchführung erfolgt unter Vollsperrung für den
Durchgangsverkehr.
Die Baumaßnahme ist in mindestens zwei Bauabschnitte zu unterteilen. Die Bauabschnitte sind so zu wählen, dass die Erreichbarkeit der anliegenden Grundstücke während der gesamten Bauzeit gewährleistet wird.
Die Anlieger müssen ihre Grundstücke bzw. Wohnhäuser jederzeit fußläufig erreichen können. Die Zufahrt zu den Grundstücken ist, soweit technisch möglich, abschnittsweise sicherzustellen. Unvermeidbare Einschränkungen sind auf das notwendige Maß zu beschränken und den Anliegern rechtzeitig anzukündigen.
Zufahrtsmöglichkeiten für Anlieger, Notdienste, Versorgungsunternehmen sowie die öffentliche Abfallentsorgung sind während der gesamten Bauzeit zu gewährleisten.
Der Auftragnehmer hat einen Verkehrszeichenplan zur Verkehrssicherung der Baustelle bzw. Arbeitsstelle zu erstellen und dem Auftraggeber (Untere Verkehrsbehörde der Stadt Schwedt/Oder) zur Genehmigung vorzulegen.
Der Auftragnehmer ist für die rechtzeitige Beantragung von verkehrsrechtlichen Anordnungen bei der zuständigen Verkehrsbehörde verantwortlich.
Das Aufstellen, Umsetzen, Kontrollieren und Unterhalten der erforderlichen Beschilderung, Absperreinrichtungen und Warnbeleuchtung obliegt während der gesamten Bauzeit dem Auftragnehmer.
Beschilderungen und Sicherheitseinrichtungen, die ausschließlich dem Schutz der Beschäftigten während der Arbeitszeit dienen, sind außerhalb der Arbeitszeiten sowie an Sonn- und Feiertagen in geeigneter Weise zurückzubauen oder zu sichern.
Während der Bauzeit sind die Zufahrten zu den Anliegergrundstücken freizuhalten bzw. provisorisch herzustellen. Fahrbahnanrampungen sind sicher und verkehrsgerecht auszubilden.
Alle erforderlichen Maßnahmen zur Verkehrsführung und Verkehrssicherung sind in die Einheitspreise einzukalkulieren und gelten als abgegolten.
Abweichungen von der vorgesehenen Verkehrsführung und Verkehrssicherung aufgrund der Bautechnologie des Auftragnehmers sind vor Beantragung der verkehrsrechtlichen Anordnung mit dem Auftraggeber abzustimmen.

3.2 Bauablauf
Der Bauablauf ist grundsätzlich mit der örtlichen
Bauüberwachung des AG abzusprechen. Die Abwicklung der
Arbeiten und Dispositionen, die den gesamten Bauablauf
betreffen, sind Sache des AN. Hierzu gehört auch die
Koordinierung mit anderen an der Bauausführung ggf.
beteiligten Unternehmen. Ohne vorherige Absprache mit
dem AG ist im Bauablauf keine Unterbrechung vorzusehen.
3.3 Stoffe, Bauteile
Die Lieferanten sämtlicher Baustoffe sind im
Baustoffverzeichnis zur Submission anzugeben.
Dem AG sind vom AN rechtzeitig vor Baubeginn die
Eignungsprüfungen und Gütenachweise sowie die
vorgesehenen Mischrezepturen schriftlich zu übergeben.
Es darf nur Asphaltmischgut von im Land Brandenburg
zugelassenen und fremdüberwachten Mischwerken
verarbeitet werden.

3.4 Beweissicherung
Die Beweissicherung an Straßen, privaten
Grundstücken usw. ist vom Auftragnehmer
eigenverantwortlich auszuführen. Verursachte Schäden
hat der AN zu tragen.
Mengenmehrungen, Zusatzleistungen u.ä. betreffend, dem
AG/der Bauüberwachung rechtzeitig und schriftlich zur
Überprüfung mitzuteilen sind, andernfalls kann keine
Anerkennung erfolgen.

3.5 Prüfungen
Der Auftragnehmer hat dem Auftraggeber zum Baubeginn
die Eignungsprüfungen aller Materialien zur Prüfung und
Bestätigung vorzulegen.
Asphaltschichten
Zusätzlich zu dem nach ZTV Asphalt-StB vorzulegenden Eignungsnachweis muss für das Asphaltmischgut, das nicht in der aktuellen Liste der überwachten Asphaltmischanlagen aufgeführt ist, mit der Erstprüfung und der Erklärung über die Eignung des Gemisches für den vorgesehenen Verwendungszweck ein gültiges Zertifikat einer notifizierten Stelle über die Werkseigenen Produktionskontrolle  (WPK) vorgelegt werden.
Bei der Mitverwendung von Asphaltgranulat ist das ausgefüllte Formblatt „Klassifizierung von Asphaltgranulat“ (siehe BTR RC-StB 14, Anlage D 2) mit dem Eignungsnachweis vorzulegen (Gültigkeit der Klassifizierung gemäß BTR RC-StB beträgt max. 12 Monate).
Der Nachweis der Schichtdicken im Zuge der Eigenüberwachung erfolgt über Einbaugewicht, Nivellement, elektromagnetische Dickenmessungen oder Bohrkerne (außer in Ortsdurchfahrten). Grundsätzlich bedarf das vorgesehene Dickenmessverfahren der Bestätigung durch den AG vor Beginn der Arbeiten. Messverfahren unter Nutzung von Folien als Reflektoren werden nicht anerkannt.
Die vom AN gemäß ZTV Asphalt-StB zu erbringenden Ebenheitsmessungen sind mit Planograf durchzuführen. Eine gesonderte Vergütung erfolgt nicht.
Markierungsarbeiten
Bei Markierungsarbeiten, die einen Netto-Auftragswert von 25 TEUR überschreiten, muss eine Prüfung der fertigen Leistung im Neuzustand durch eine von der BASt anerkannten neutralen Prüfstelle durchgeführt werden. Die Beauftragung der Prüfstelle erfolgt durch den AN.
Die Ergebnisse der Eigenüberwachungsprüfungen werden
zugleich als Kontrollprüfungen anerkannt, wenn die
Prüfstelle der Eigenüberwachung diese Voraussetzungen
erfüllt. Namen und Anschrift dieser Prüfstellen sind
entsprechend der Listen im Amtlichen Anzeiger zu
entnehmen.
Um eine möglichst hochwertige Wiederverwendung des Ausbauasphaltes zu ermöglichen, ist schichtenweise zu fräsen.
Der als Zugabematerial für die Heißaufbereitung geeignete Ausbauasphalt ist entsprechend des KrWG möglichst hochwertig zu verwerten. Der Ausbauasphalt ist von der Baustelle zu entfernen und einer güteüberwachten Asphaltmischanlage nach Wahl des AN zuzuführen.
Die Eignung des Ausbauasphalts als Zugabematerial für die Heißaufbereitung kann nicht zuverlässig zugesichert werden. Die Angaben zu Erweichungspunkt RuK, Brechpunkt nach Fraaß und Nadelpenetration liegen den Ausschreibungsunterlagen bei.
*4. Ausführungsunterlagen*
4.1 Vom Auftraggeber zur Verfügung gestellte
Ausführungsunterlagen
Übersichtskarte
Strassenquerschnitt
4.2 Vom Auftragnehmer zu beschaffende
Bauablaufplan
Zahlungsplan
Sperrgenehmigung
Mischrezepturen bzw. Eignungsprüfungen
Prüfplan für die Eigenüberwachung
*5. Zusätzliche technische Vertragsbedingungen*
5.1 Technische Regelwerke
ZTV-Asphalt-StB
Zusätzliche Technische Vertragsbedingungen und
Richtlinien für den Bau von Fahrbahndecken aus Asphalt,
Ausgabe 2007/ Fassung 2013

ZTV Fug-StB, aktuelle Ausgabe
Zusätzliche Technische Vertragsbedingungen und
Richtlinien für Fugenfüllstoffe in Verkehrsflächen

### Bereich 1 BE, Baubegleitung

#### Abschnitt 1.1 Baustelleneinrichtung

**1.1.10 Baustelle einrichten Sämtl.LV-Abschn.*Zufahrt vorh.**
*** Pauschalposition
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 PSCH

**1.1.20 Baustelle räumen Sämtl. LV-Abschn.**
*** Pauschalposition
StL-Nr. 1510111201
Baustelle von allen Geräten, Anlagen, Einrichtungen und
dgl. räumen. Benutzte Flächen und Wege entsprechend dem
ursprünglichen Zustand herrichten. Soweit nicht für
bestimmte Leistungen für das Räumen der Baustelle gesonderte Positionen im Leistungsverzeichnis enthalten
sind, gilt die Pauschale
für alle Leistungen sämtlicher Abschnitte des Leistungsverzeichnisses.
Menge: 1,000 PSCH

**1.1.30 Bauzaun aufstellen und entfernen Zaunhöhe 1,75 m*Stahlgitter-FT**
StL-Nr. 1510120723
Bauzaun nach Unterlagen des AG einschl. der erforderlichen Tore und Pfosten standsicher aufstellen, während
der Bauzeit vorhalten und unterhalten sowie nach Beendigung der Bauzeit entfernen. 70 v.H. des Preises werden nach Aufstellen, der Rest nach Entfernen des Bauzaunes vergütet.
Zaunhöhe = 1,75 m.
Zaun aus Stahlgitter-Fertigteilen.
Menge: 50,000 m

**1.1.40 Bauzaun umsetzen Zaunhöhe 1,75 m*StahlgitterFT**
StL-Nr. 1510121223
Bauzaun innerhalb der Baustelle umsetzen. Nicht wiederverwertbare Teile ersetzen.
Zaunhöhe = 1,75 m.
Zaun aus Stahlgitter-Fertigteilen.
Menge: 50,000 m

#### Abschnitt 1.2 Baubegleitleistungen

**1.2.10 Beweissicherung**
*** Pauschalposition
Beweissicherung nach DIN 4123 vor Baubeginn anstehender
Baumaßnahmen am Zustand der Nachbarbebauung, wie
angrenzender Gebäude, des Zustandes rund um die Baustelle,
der umgebenden Bausubstanz und der natürlichen
Gegebenheiten. Insbesondere ist der Umfang und die Größe
von Risseschäden zu dokumentieren .
Der Zustand wird schriftlich mit Datum der Feststellung und
Fotodokumentation beschrieben .
Die Beweissicherung ist durch einen Bausachverständigen
vorzunehmen .
Ein Exemplar ist dem AG zu übergegen .
Menge: 1,000 PSCH

**1.2.20 Probegefäß liefern 10-l-Blecheimer*Mithilfe Kprüf.**
Probegefäße zur Aufnahme von Mischgutproben, für
  Kontrollprüfungen und für Rückstellproben des AG
  liefern und Probe- nahme aus allen bituminösen
  Schichten nach Angabe de AG entsprechend ZTV-Asphalt -
  StB 07/13 durchführen.
  Probegefäße: saubere 10 l Blecheimer mit dicht
  schließenden Deckeln.
  Proben versandfertig verpackt an den AG übergeben.
  Probenmasse: bei Schichtdicken bis 15 cm = 10 kg
  über 15 bis 25 cm = 15 kg
  je Asphaltschicht 1 Probegefäß
Menge: 2,000 St

### Bereich 2 Verkehrssicherung

#### Abschnitt 2.1 Verkehrssicherung Baustelle und Umleitungsstrecke

**2.1.10 Verkehrszeichenplan anfertigen**
*** Pauschalposition
Verkehrszeichenplan auf der Grundlage des Verkehrskonzeptes für die Sicherung der Arbeitsstelle anfertigen, von der Verkehrsbehörde anordnen lassen und dem AG vor der Eröffnung der Baustelle übergeben.
Menge: 1,000 PSCH

**2.1.20 Verkehrssicherung läng.Dauer aufst. Arbeitsstelle*Verk.konze In/außer Kraft**
*** Pauschalposition
StL-Nr. 16105102111000
Verkehrssicherung an Arbeitsstellen von längerer Dauer
aufstellen und beseitigen. Vorhalten, Warten und
Betreiben werden gesondert vergütet. Vorübergehende Si-
cherungsmaßnahmen durchführen. Vorübergehende Markierung, transportable Lichtsignalanlage, bauliches Leitelement und transportable Schutzeinrichtung werden gesondert vergütet. 70 v.H. der Pauschale werden nach betriebsfertigem Aufstellen, der Rest nach Beseitigen
vergütet.
Verkehrssicherung an Arbeitsstelle.
Nach Verkehrskonzept des AG.
Vorhandene Verkehrsschilder nach Unterlagen des AG außer Kraft und wieder in Kraft setzen.
Menge: 1,000 PSCH

**2.1.30 Verkehrssicherung läng. Dauer vorh. Arbeitsstelle*Verk.konze**
StL-Nr. 161051071100
Verkehrssicherung an Arbeitsstellen von längerer Dauer
vorhalten, warten und betreiben. Vorübergehende Sicherungsmaßnahmen durchführen. Die Vergütung erfolgt nach
der vom AG festgelegten Einsatzzeit.
Verkehrssicherung an Arbeitsstelle.
Nach Verkehrskonzept des AG.
Menge: 35,000 d

**2.1.40 Verkehrssicherung umsetzen Arbeitsstelle*Umsetzen nach AN**
*** Pauschalposition
Verkehrssicherung an Arbeitsstellen von längerer Dauer
umsetzen. Vorübergehende Sicherungsmaßnahmen durchführen. Vorübergehende Markierung, transportable Lichtsignalanlage, bauliches Leitelement und transportable
Schutzeinrichtung werden gesondert vergütet.
Verkehrssicherung an Arbeitsstelle.
Umsetzung nach Disposition des AN.
Menge: 1,000 PSCH

**2.1.50 Transp.Lichtsignalanlage aufstellen LSA f.Engst.Typ B*Funkverbindung Versorg. n. Wahl*Steuer. Festzeit**
Transportable Lichtsignalanlage einschließlich Energieversorgung aufstellen und beseitigen. Vorhalten, warten
und betreiben wird gesondert vergütet. Vorübergehende
Sicherungsmaßnahmen durchführen. 70 v.H. des Preises
werden nach betriebsfertigem Aufstellen, der Rest nach
Beseitigen vergütet.
Lichtsignalanlage für Engstelle, Typ B.
Funkverbindung.
Energieversorgung nach Wahl des AN.
Steuerung = Festzeitsteuerung.
Menge: 1,000 St

**2.1.60 Transportable LS-Anlage vorhalten LSA f.Engst.Typ B*Funkverbindung Versorg. n. Wahl**
StL-Nr. 16105507010101
Transportable Lichtsignalanlage vorhalten, warten und
betreiben. Vorübergehende Sicherungsmaßnahmen durchführen.
Lichtsignalanlage für Engstelle, Typ B.
Funkverbindung.
Energieversorgung nach Wahl des AN.
Menge: 35,000 d

**2.1.70 Transportable LS-Anlage umsetzen LSA f.Engst.Typ B*Funkverbindung Versorg. n. Wahl**
StL-Nr. 161055121011
Transportable Lichtsignalanlage umsetzen. Vorübergehende Sicherungsmaßnahmen durchführen.
Lichtsignalanlage für Engstelle, Typ B.
Funkverbindung.
Energieversorgung nach Wahl des AN.
Menge: 1,000 St

**2.1.90 Absperrg.o.Warneinricht. aufstellen Leitbake einseitg*Folie Typ 1 Eins. Dauerlicht*Versorg.n.Wahl AN**
StL-Nr. 1610540201010101
Absperrgerät oder Warneinrichtung aufstellen und beseitigen, für die Bauzeit vorhalten, warten und betreiben.
Vorübergehende Sicherungsmaßnahmen durchführen. 70 v.H.
des Preises werden nach Aufstellen, der Rest nach Be-
seitigen vergütet.
Leitbake Größe 1000x250 mm einseitig.
Mit retroreflektierender Folie der Bauart Typ 1.
Mit 1 Richtstrahler einseitig, gelbes Dauerlicht.
Energieversorgung nach Wahl des AN.
Menge: 20,000 St

**2.1.100 Absperrg.o.Warneinricht. aufstellen*Folie Typ 1 Eins. Dauerlicht*Versorg.n.Wahl AN**
StL-Nr. 1610540299010101
Absperrgerät oder Warneinrichtung aufstellen und beseitigen, für die Bauzeit vorhalten, warten und betreiben.
Vorübergehende Sicherungsmaßnahmen durchführen. 70 v.H.
des Preises werden nach Aufstellen, der Rest nach Be-
seitigen vergütet.
Sicherung durch 'Absperschranke.'

Mit retroreflektierender Folie der Bauart Typ 1.
Mit 1 Richtstrahler einseitig, gelbes Dauerlicht.
Energieversorgung nach Wahl des AN.
Menge: 20,000 St

**2.1.120 Verkehrssicherung läng.Dauer aufst. Umleitungsstrecke*Verk.konze In/außer Kraft*Kontr.ges.vergüt.**
*** Pauschalposition
StL-Nr. 16105102211001
Verkehrssicherung an Arbeitsstellen von längerer Dauer
aufstellen und beseitigen. Vorhalten, Warten und
Betreiben werden gesondert vergütet. Vorübergehende Si-
cherungsmaßnahmen durchführen. Vorübergehende Markierung, transportable Lichtsignalanlage, bauliches Leitelement und transportable Schutzeinrichtung werden gesondert vergütet. 70 v.H. der Pauschale werden nach betriebsfertigem Aufstellen, der Rest nach Beseitigen
vergütet.
Verkehrssicherung an Umleitungsstrecke.
Nach Verkehrskonzept des AG.
Vorhandene Verkehrsschilder nach Unterlagen des AG außer Kraft und wieder in Kraft setzen.
Kontrolle gem. ZTV-SA für die gesamte Arbeitsstellensicherung wird gesondert vergütet.
Menge: 1,000 PSCH

**2.1.140 Kontrolle der Arbeitsstellensicher. zwei bzw.einmal*Schriftl.Dokument**
Kontrolle der Arbeitsstellensicherung gemäß ZTV-SA ist durchzuführen. Die Kontrolle hat mindestens zweimal täglich, an arbeitsfreien Tagen mindestens einmal täglich zu erfolgen. Jede Kontrolle ist unmittelbar nach Durchführung schriftlich zu dokumentieren. Die Dokumentation muss mindestens folgende Angaben enthalten:
- Datum und Uhrzeit der Kontrolle
 - Name des Kontrollierenden
 - festgestellte Mängel
 veranlasste Maßnahmen zur Mängelbeseitigung
Die Dokumentation ist dem Auftraggeber auf Verlangen vorzulegen und wöchentlich unaufgefordert zu übergeben. Die Abrechnung der Leistung erfolgt nur bei vollständigem Nachweis der durchgeführten Kontrollen. Fehlende oder unvollständige Dokumentationen berechtigen nicht zur Abrechnung.
Arbeits- und Hilfsmittel sind vom Auftragnehmer zu stellen.
Menge: 35,000 d

#### Abschnitt 2.2 Verkehrssicherung Markierungsarbeiten

**2.2.10 Verk.sich. kürzerer Dauer durchf.*Bew. Arbeitsst. B. Tageslicht**
StL-Nr. 16105132920010
Verkehrssicherung an Arbeitsstellen von kürzerer Dauer
aufstellen, beseitigen, vorhalten, warten und betreiben. Vorübergehende Sicherungsmaßnahmen durchführen.
Nach RSA, Regelplan 'in Anlehnung an B IV/2, C II/4. (Fahrbahnmarkierung).'

Für bewegliche Arbeitsstelle.
Bei Tageslicht.
Menge: 1,000 St

**2.2.20 Verk.sich. kürzerer Dauer umsetzen*B. Tageslicht**
StL-Nr. 161051379001
Verkehrssicherung an Arbeitsstsellen von kürzerer Dauer
umsetzen. Vorübergehende Sicherungsmaßnahmen durchführen.
Nach RSA, Regelplan 'in Anlehnung an B IV/2, C II/4. (Fahrbahnmarkierung).'

Bei Tageslicht.
Menge: 5,000 St

### Bereich 3 Vorarbeiten

#### Abschnitt 3.1 Fräsarbeiten

**3.1.10 Asphalt fräsen ADS*Tiefe 4 cm Fahrbahn*Breite über200cm Fräsasph. verw.*Unebenh. 4 mm**
*** EP-Aufgliederung gefordert
Asphalt fräsen und Fräsgut aufnehmen, laden und transportieren.
Anschlusskante geradlinig auf Frästiefe herstellen.
Asphaltdeckschicht.
Frästiefe  4 cm.
Fläche = Fahrbahn.
Breite der Fläche über 200 cm.
Fräsasphalt zum Lagerplatz des AG bringen: Passower Chaussee in Schwedt/Oder - ca. 10 km entfernt.
Unebenheiten der gefrästen Fläche höchstens 4 mm innerhalb einer 4,00 m langen Messstrecke in Längs- und Qu-
errichtung.
Menge: 3400,000 m2

**3.1.20 Asphalt fräsen Eckausrundung (Zulage)**
Asphalt fräsen und Fräsgut aufnehmen wie OZ 3.2.10/20 im Bereich der Eckausrundung einmündender Nebenstraßen als Zulage.
Einmündung: Vierradener Straße
Menge: 1,000 St

**3.1.30 Asphalt fräsen ATS*Tiefe bis 8 cm Fahrbahn*Breite über200cm Fräsasph. verw.*Unebenh. 4 mm**
*** EP-Aufgliederung gefordert
Asphalt fräsen und Fräsgut aufnehmen, laden und transportieren.
Anschlusskante geradlinig auf Frästiefe herstellen.
Asphaltbinderschicht.
Fräsasphalt zum Lagerplatz des AG bringen: Passower Chaussee in Schwedt/Oder - ca. 10 km entfernt.

- erkennbare schadhafte Bereiche der unter der Asphaltdeckschicht Asphalttragschicht sind aufzunehmen
Frästiefe bis 8 cm.
Fläche = Fahrbahn.
Breite der Fläche über 200 cm.
Fräsasphalt der Verwertung nach Wahl des AN zuführen.
Unebenheiten der gefrästen Fläche höchstens 4 mm innerhalb einer 4,00 m langen Messstrecke in Längs- und Qu-
errichtung.
Menge: 250,000 m2

**3.1.40 Erschw. infolge Einfassungen Gosse, Borde**
Erschwernis infolge Einfassungen, Borden und Fahrbahnübergängen.
Erschwernis beim Fräsen

Asphaltdeckschicht.
Gosse, Borde, Schächte, Schieber,  Hydrantenkappe
Menge: 1200,000 m

**3.1.50 Erschw. infolge Einfassungen Schächte, Schieberkappe, Hydrant**
Erschwernis infolge Schächte, Schieber, Hydranten
Erschwernis beim Fräsen

Asphaltdeckschicht.
Schächte, Schieber,  Hydrantenkappe
Menge: 25,000 St

**3.1.60 Asphaltbefestigung aufnehmen*Dicke 3 - 8 cm Tiefe bis 8 cm*Aufbr. Verw AN**
Asphaltbefestigung aufbrechen und aufnehmen.
Fläche Schollen, die beim Fräsen anfallen können.

Dicke der Asphaltbefestigung über 3 cm bis 8 cm.
Gesamtaufbruchtiefe bis 8 cm.
Aufbruchgut der Verwertung nach Wahl des AN zuführen.
Menge: 200,000 m2

### Bereich 4 Asphalteinbau

#### Abschnitt 4.1 Asphaltdeckschicht

**4.1.10 Unterlage reinigen gefr. Asphalt.*Lose Teile auf. Zus. Flächen**
Unterlage reinigen. Anfallendes Kehrgut der Verwertung
nach Wahl des AN zuführen.
Unterlage = gefräste Asphaltschicht.
Lose Bestandteile von Schadstellen aufnehmen.
Zusammenhängende Teilflächen.
Menge: 3400,000 m2

**4.1.20 Bitumenemulsion aufsprühen Bk3,2 *Asphalt gefräst Rampenspritzg.t*C60BP4-S Menge 300 g/m2*Vor ADS**
Bitumenemulsion zur Herstellung des Schichtenverbundes
aufsprühen.
Auf Verkehrsflächen der Belastungsklassen Bk3,2
Unterlage = Asphaltbefestigung, gefräst.
Mit Rampenspritzgerät.
Bindemittel = C60BP4-S.
Bindemittelmenge = 300 g/m2.
Vor Einbau Asphaltdeckschicht.
Menge: 3400,000 m2

**4.1.30 Asphaltdeckschicht aus Asphaltbeton, AC 11 DS, d= 4cm**
*** EP-Aufgliederung gefordert
Asphaltbeton AC 11 DS nach ZTV Asphalt-StB liefern
und maschinell mit Fertigergerät herstellen,
In Verkehrsflächen der Bk 3,2
verdichtete Einbaudicke 4 cm
Einbaubreite: gem. Planunterlagen
Bindemittel = Bitumen 50/70
Einbau mit seitlichem Anschluss an Gosse/Bord
Zusätzliche Leistungen für Einbaubreitenänderungen z.B.
aufgrund Knotenpunktgeometrie sowie Anpassungen an
Schächte, Schieber und Hydranten, Fahrbahnteiler sind
in den EP einzurechnen.
Unter der bituminösen Deckschicht Messreflektoren aus
schutzbeschichteter Aluminiumfolie 30/100 cm unterlegen
für spätere elektromagnetische Dickenmessung. Abstand
der Messpunkte je Fahrspur 50 m.

Dem AG ist vor Baubeginn eine gültige
Eignungsbeurteilung des zu liefernden Materials
vorzulegen.
Menge: 3400,000 m2

**4.1.40 Erschw. infolge Einfassungen ADS (Gosse, Borde)**
Erschwernis infolge Einfassungen, Borden und Fahrbahnübergängen.
Erschwernis beim Aufsprühen und Herstellen von Asphaltschichten.

Asphaltdeckschicht.
Gosse, Bord
Menge: 1200,000 m

**4.1.50 Erschw. infolge Einfassungen ADS Schächte, Schieber, Hydrantenkappe**
Erschwernis infolge Schächte, Schieber,  Hydrantenkappe
Erschwernis beim Fräsen

Erschwernis beim Aufsprühen und Herstellen von Asphaltschichten.
Menge: 25,000 St

**4.1.60 AC 11 DS an Eckausrund. herst. (Zulage)**
Asphalteinbau der Deckschicht im Bereich der Eckausrundung einmündender Nebenstraßen als Zulage.
Einmündung: Vierradener Straße
Menge: 1,000 St

**4.1.70 Zulage zum Einbau von Hand**
Wie Position 4.1.30, jedoch Zulage Handeinbau.
Abrechnung nach Aufmaß.
Menge: 20,000 m2

**4.1.80 Asphalttragschicht, AC 22 TS herstellen**
*** EP-Aufgliederung gefordert
Asphalttragschicht AC 22 TS liefern und nach ZTV
Asphalt herstellen.
Einbau in Schadstellen.
Einbau in Fahrbahn, Bk 3.2,
Verdichtete Einbaudicke bis 10cm,
Einbaubreite: gem. Planunterlagen
Bindemittel = Bitumen 50/70
Einbau mit seitlichem Anschluss an Goss/Bord

Zusätzliche Leistungen für Einbaubreitenänderungen z.B.
aufgrund Knotenpunktgeometrie sowie Anpassungen an
Schächte, Schieber und Hydranten, Fahrbahnteiler sind
in den EP einzurechnen.
Unter der bituminösen Tragschicht Messreflektoren aus
schutzbeschichteter Aluminiumfolie 30/100 cm unterlegen
für spätere elektromagnetische Dickenmessung. Abstand
der Messpunkte je Fahrspur 50 m.

Dem AG ist vor Baubeginn eine gültige
Eignungsbeurteilung des zu liefernden Materials
vorzulegen.
Menge: 29,000 t

**4.1.90 Abstumpfungsmaßnahme durchführen LFK 2/5*Gestein wie Decke Menge 1 kg/m2*Maschinell**
Abstumpfungsmaßnahme zur Erhöhung der Anfangsgriffigkeit durch gleichmäßiges Aufbringen und Einwalzen von
Abstreukörnung durchführen. Nicht gebundene Abstreukörnung aufnehmen und der Verwertung nach Wahl des AN zuführen.
Abstreukörnung=mit Bitumen umhüllte Lieferkörnung 1/3,

Aus Gestein wie grobe Gesteinskörnung in Asphaltdeckschicht.
Abstreumenge = 1 kg/m2.
Maschinell abstreuen.
Menge: 3400,000 m2

**4.1.100 Verkehrsfläche kehren Walzasphalt*VSM durchf.**
StL-Nr. 1611397821
Verkehrsfläche mit einer selbstaufnehmenden Kehrmaschine nach Verkehrsfreigabe unverzüglich nach Aufforderung
durch den AG kehren. Kehrgut aufnehmen und der Verwertung nach Wahl des AN zuführen.
Verkehrsfläche = Fahrbahndeckschicht aus Walzasphalt.
Erforderliche Verkehrssicherungsmaßnahmen durchführen.
Menge: 3400,000 m2

**4.1.110 Naht oder Anschluss zur Fuge aufw. Längsnaht/-anschl*Über 20 bis 100 m Tiefe 40 mm*Breite 10 mm Schneiden**
*** EP-Aufgliederung gefordert
Naht oder Anschluss ohne Fugenspalt in Asphaltdeckschicht zur Fuge aufweiten und säubern. Anfallende Ausbaustoffe der Verwertung nach Wahl des AN zuführen.
Längsnaht, Längsanschluss.
Einzellängen über 20,00 m bis 100,00 m.
Fugenspalttiefe = 40 mm.
Fugenspaltbreite = 10 mm.
Aufweiten durch Schneiden.
Gosse
Menge: 1200,000 m

**4.1.120 Naht oder Anschluss zur Fuge aufw. Quernaht/-anschl*Bis 20 m Tiefe 40 mm*Breite 10 mm Schneiden**
*** EP-Aufgliederung gefordert
Naht oder Anschluss ohne Fugenspalt in Asphaltdeckschicht zur Fuge aufweiten und säubern. Anfallende Ausbaustoffe der Verwertung nach Wahl des AN zuführen.
Quernaht, Queranschluss.
Einzellängen bis 20,00 m.
Fugenspalttiefe = 40 mm.
Fugenspaltbreite = 10 mm.
Aufweiten durch Schneiden.
Schächte, Schieber
Menge: 60,000 m

**4.1.130 Fugenfüllung herstellen Längsfuge*Deckschicht Über 20 bis 100 m*Tiefe 40 mm Breite 10 mm*Fugenmasse N 2**
*** EP-Aufgliederung gefordert
StL-Nr. 1611394311241001
Fugenfüllung herstellen.
Längsfuge.
In der Asphaltdeckschicht.
Einzellängen über 20,00 m bis 100,00 m.
Fugenspalttiefe = 40 mm.
Fugenspaltbreite = 10 mm.
Mit heiß verarbeitbarer Fugenmasse Typ N 2, einschließlich zugehörigem und zuvor aufgetragenem Voranstrichmittel.
Menge: 1200,000 m

**4.1.140 Fugenfüllung herstellen Querfuge*Deckschicht Bis 20 m*Tiefe 40 mm Breite 10 mm*Fugenmasse N 2**
*** EP-Aufgliederung gefordert
StL-Nr. 1611394321141001
Fugenfüllung herstellen.
Querfuge.
In der Asphaltdeckschicht.
Einzellängen bis 20,00 m.
Fugenspalttiefe = 40 mm.
Fugenspaltbreite = 10 mm.
Mit heiß verarbeitbarer Fugenmasse Typ N 2, einschließlich zugehörigem und zuvor aufgetragenem Voranstrichmittel.
Menge: 60,000 m

**4.1.150 Fugenf. in Pfl.-str. wiederherst.*vorh.Fug.hydraul. 1,5 Fugenbreite**
Fugenfüllung in Pflasterstreifen, -rinnen und -mulden
durch Freilegen und Reinigen der vorhandenen Fugen und
erneutes Verfüllen der Fugen wieder herstellen. Ggf ist die Fuge nachzuschneiden. Die beim Freilegen und Reinigen anfallenden Ausbaustoffe einer Verwertung nach Wahl des AN zuführen. Abgerechnet wird nach Streifen-, Rinnen- oder Muldenlänge.
Pflaster aus Betonsteinen. Fuge zwischen Rinne und
Straßenablauf
Fugenbreite 3 bis 4 cm
Vorhandene Fugenfüllung mit hydraulischem Bindemittel.
Ausräumtiefe = 3-5 cm
Fugen verfüllen mit  heißverarbeitbarer  Fugenmasse Typ N 2 und zugehörigem Voranstrich. In heiße Fugenmasse 0,5 kg/m² Brechsand 0/5 einwalzen bzw. oberflächennah eindrücken.
Menge: 35,000 m

**4.1.160 Vorhandene Schachtabdeckungen anpassen**
Vorh. Schachbauwerk an die neue Asphaltdeckschicht anpassen,
einschl. aller Materialien und erforderlicher
Nebenarbeiten.
Menge: 23,000 Stck

**4.1.170 Vorhandene Schieberkappe der Wasserleitung anpassen**
Vorhandene Schieberkappe der Trinkwasserleitung
an die neue Asphaltdeckschicht anpassen, während der Bauzeit sichern, einschließlichaller Nebenarbeiten und Materialien.
Menge: 1,000 Stck

**4.1.180 Vorhandenen Topf des Unterflurhydranten anpassen**
Vorhandenen Topf des Unterflurhydranten in die neue
Asphaltdeckschicht anpassen, einschließlich sichern während
der Bauzeit, einschließlich aller Nebenarbeiten und Materialien.
Menge: 1,000 Stck

*Hinweis: Kontrollprüfung des AG vorbereiten*
Kontrollprüfung des AG vorbereiten und auf Kosten des
Auftragnehmers, auf Anordnung der Bauaufsicht von einem
vom AG bzw. Bauüberwachung anerkannten Labor
durchführen und werten lassen,
einschl. Stellen und Vorhalten sämtlicher Geräte,
Vorbereiten der Messstellen und Wiederverfüllen von
Löchern. Die Prüfergebnisse sind der Bauüberwachung in
2facher Ausfertigung einzureichen.
Der AN hat den AG rechtzeitig die Ausführung der
Leistungen anzuzeigen. Diese sind nur im Beisein des AG
auszuführen.

**4.1.190 Kontrollprüfung Asphaltbeton Mischgut ZTV Asphalt**
Kontrollprüfung ZTV Asphalt-StB auf besondere Anordnung
des
AG für Asphaltbeton am Mischgut, Prüfung des
Bindemittelgehaltes, Korngrößenverteilung, etc., gemäß
Tab. 26 der ZTV, einschl. versandfertiger Verpackung
der Proben.
Menge: 1,000 Stck

**4.1.200 Kontrollprüfung Asphalttragschicht eingebaute Schicht ZTV Asphalt**
Kontrollprüfung ZTV Asphalt-StB auf besondere Anordnung
des
AG für Asphalttragschicht an eingebauter Schicht,
Prüfung des Verdichtungsgrades, Schichtenverbund, etc.,
gemäß Tab. 26 der ZTV,
einschl. versandfertiger Verpackung der Proben.
Menge: 2,000 Stck

### Bereich 5 Pflaster

#### Abschnitt 5.1 Pflasterarbeiten

**5.1.10 Mosaikpflaster: Fugenmaterial entfernen/füllen**
Fugenfüllung in Mosaikpflasterflächen durch Freilegen und Reinigen der vorhandenen Fugen und erneutes Verfüllen der Fugen wieder herstellen. Die beim Freilegen und Reinigen anfallenden Ausbaustoffe einer Verwertung nach Wahl des AN zuführen. Fugenfüllung (alt) aus Sand/Brechsand. Die Ausbaustoffe dürfen nicht in Straßenabläufe und Kanalisation gelangen, entsprechende Maßnahmen sind einzukalkulieren!!!
Abgerechnet wird nach Fläche.
Ausräumtiefe 3-5 cm. Ggf. zu tief ausgeräumte Fugen sind mit Brechsand 0/2 mm aufzufüllen um die gewünschte Fugentiefe von 3-5 cm zu erreichen.
Freilegen und Reinigen nach Wahl des AN, z. Bsp.: Hochdruckverfahren mit Wasser oder glw.
Die angrenzenden Gebäude, Flächen, Einbauten ect. sind vor Verschmutzung zu schützen, werden nicht gesondert vergütet und sind einzukalulieren.
Fugen mit Fertigzementmörtel vergießen. Druckfestigkeit am Würfel mindestens 50 N/mm², Expositionsklasse XF4,
Ausbreitmaßklasse F5.
Parktaschen und Streifen zwischen Parktaschen ung Gehweg
Bereich zwischen Gehweg und Gebäuden
Menge: 850,000 m2

**5.1.20 Kleinpflaster: Fugenmaterial entfernen/füllen**
Fugenfüllung in Kleinpflasterflächen durch Freilegen und Reinigen der vorhandenen Fugen und erneutes Verfüllen der Fugen wieder herstellen. Die beim Freilegen und Reinigen anfallenden Ausbaustoffe einer Verwertung nach Wahl des AN zuführen. Fugenfüllung alt aus Sand/Brechsand. Die Ausbaustoffe dürfen nicht in Straßenabläufe und Kanalisation gelangen, entsprechende Maßnahmen sind einzukalkulieren!!!
Abgerechnet wird nach Fläche.
Ausräumtiefe 3-5 cm. Ggf. zu tief ausgeräumte Fugen sind mit Brechsand 0/2 mm aufzufüllen um die gewünschte Fugentiefe von 3-5 cm zu erreichen.
Freilegen und Reinigen nach Wahl des AN, z. Bsp.: Hochdruckverfahren mit Wasser oder glw.
Die angrenzenden Gebäude, Flächen, Einbauten ect. sind vor Verschmutzung zu schützen, werden nicht gesondert vergütet und sind einzukalulieren.
Fugen mit Fertigzementmörtel vergießen. Druckfestigkeit am Würfel mindestens 50 N/mm², Expositionsklasse XF4,
Ausbreitmaßklasse F5.
Parktaschen und Streifen zwischen Parktaschen ung Gehweg
Menge: 1835,000 m2

**5.1.30 2-rehige Gosse: Fugenmaterial entfernen/füllen**
Fugenfüllung in Pflasterstreifen, -rinnen und -mulden
durch Freilegen und Reinigen der vorhandenen Fugen und
erneutes Verfüllen der Fugen wieder herstellen. Die
beim Freilegen und Reinigen anfallenden Ausbaustoffe
einer Verwertung nach Wahl des AN zuführen.
Ggf. zu tief ausgeräumte Fugen sind mit Brechsand 0/2 mm aufzufüllen um die gewünschte Fugentiefe von 3-5 cm zu erreichen. Abgerechnet wird nach Streifen-, Rinnen- oder Muldenlänge.
Pflaster 'Rinnenpflaster aus Betonsteinen 240/160/140, Mittellängsfuge, Querfugen und Fuge zwischen Borde und Rinnenpflaster Freilegen und Reinigen nach Wahl des AN, z. Bsp.: Hochdruckverfahren mit Wasser oder glw.
Die angrenzenden Gebäude, Flächen, Einbauten ect. sind vor Verschmutzung zu schützen, werden nicht gesondert vergütet und sind einzukalulieren.'

Vorhandene Fugenfüllung mit hydraulischem Bindemittel.
Ausräumtiefe = 1,5-fache der Fugenbreite nach Unterlagen des AG.
Fugen verfüllen mit 'Fugen mit Fertigzementmörtel vergießen. Druckfestigkeit am Würfel mindestens 50 N/mm2, Ausbreitmaßklasse F5.'
Menge: 1200,000 m

**5.1.40 Kleinpflaster umpflastern**
Pflaster auf Bettung ohne Bindemittel umpflastern.
Steine aufnehmen, säubern und ggf. seitlich lagern.
Vorhandene Bettung durcharbeiten, fehlendes Bettungsmaterial ersetzen, Steine wieder verlegen,
nicht wieder verwendbares Abbruchgut einer zugelassenen
Verwertung nach Wahl des AN zuführen und von der
Baustelle
entfernen, Incl. Entsorgungsnachweis.
Ausführung in Zufahrten / Anschlüsse.
Einzelflächen über 1 bis 20 m2.
Betonsteinpflaster, Ersatzsteine sind durch den AN zu
liefern.
Verlegung der Steine gem. Bestand.
Pflasterbett aus Pflastersand herstellen, Dicke 4 cm.
Pflastersand einschlämmen, überschüssigen Sand
entfernen.
Zur höhenmäßigen Angleichung an den neuen
Straßenkörper.
Menge: 25,000 m2

**5.1.50 Mosaikpflaster umpflastern**
Pflaster auf Bettung ohne Bindemittel umpflastern.
Steine aufnehmen, säubern und ggf. seitlich lagern.
Vorhandene Bettung durcharbeiten, fehlendes Bettungsmaterial ersetzen, Steine wieder verlegen,
nicht wieder verwendbares Abbruchgut einer zugelassenen
Verwertung nach Wahl des AN zuführen und von der
Baustelle
entfernen, Incl. Entsorgungsnachweis.
Ausführung in Zufahrten / Anschlüsse.
Einzelflächen über 1 bis 20 m2.
Betonsteinpflaster, Ersatzsteine sind durch den AN zu
liefern.
Verlegung der Steine gem. Bestand.
Pflasterbett aus Pflastersand herstellen, Dicke 4 cm.
Pflastersand einschlämmen, überschüssigen Sand
entfernen.
Zur höhenmäßigen Angleichung an den neuen
Straßenkörper.
Menge: 10,000 m2

**5.1.60 Zulage Erschwernisse**
*** Pauschalposition
Erschwernis infolge 'Einbauteile'
Erschwernis beim Säubern der Natursteinpflasterflächen und der Gosse sowie beim neu Verfugen von Gosse und Natursteinpflasterflächen

46 Stck. Schilderpfosten
3 Stck. Briefkästen
65 Stck. Fallrohre
8 Stck. Stromkästen
22 Stck. Straßenlampen
42 Stck. Fahrradständer
7 Stck. Bänke
7 Stck. OPapierkörbe
2 Stck. FGÜ-Masten
1 Stck. Brunnen + Schale
48 Stck. Straßenabläufe
Menge: 1,000 PSCH

**5.1.70 Einbauteile aus Pos. 5.1.60 sichern**
*** Pauschalposition
'Einbauteile' aus Pos. 5.1.60 gegen Beschädigung
durch Bautätigkeiten nach Wahl des AN sichern.
Menge: 1,000 PSCH

### Bereich 6 Markierung

#### Abschnitt 6.1 Markierungsarbeiten

**6.1.10 Markierungsfläche reinigen**
Fläche der Markierung auf Anordnung des AG reinigen.
Kehrgut aufnehmen und nach Wahl des AN der Verwertung
zuführen.
Abgerechnet wird die zu markierende Fläche. Bei Pfeil,
Buchstabe, Ziffer, Verkehrsschild, und Piktogramm ergibt sich die Fläche aus dem kleinsten umschließenden
Rechteck.
Reinigung 'nach Erfordernis mit Wasserhochdruckverfahren oder von Hand.'
Menge: 9,000 m2

**6.1.20 Markierungsfläche trocknen**
Fläche für Markierung auf Anordnung des AG schonend
trocknen.
Abgerechnet wird die zu markierende Fläche. Bei Pfeil,
Buchstabe, Ziffer, Verkehrsschild und Piktogramm ergibt
sich die Fläche aus dem kleinsten umschließenden Rechteck.
Menge: 9,000 m2

**6.1.30 Quermarkierung Typ II herstellen Fußgängerüberweg*Vorm. Erneuerung Kaltplastik*Grobe Nachstreum. P 6*Überrollb. T 3 Vorh. Markierung**
Quermarkierung Typ II herstellen. Losen Schmutz von zu
markierender Fläche entfernen.
Abgerechnet wird der markierte Strich.
Markierung = Fußgängerüberweg.
Durchgehender Breitstrich mit einer Strichbreite
von d = 0,50 m
Breite 3,60 m mit 5 Strichen
Strich ohne Vormarkierung als Erneuerung.
Markierungsstoffart = Kaltplastikmasse.
Mit groben Nachstreumitteln.
Verkehrsklasse = P 6.
Überrollbarkeitsklasse T 3.
Markierung auf vorhandener Markierung.
Menge: 18,000 m
